# Winterberg, Veltins EisArena
Angebotsaufforderung (GAEB DA XML 3.3, DA83)
Projekt: Winterberg
Währung: EUR
Erstellt mit: CaliforniaX by G&W Software AG, CaliforniaX V25.2.05, 12.01.2026

## Deckblatt
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
Sportzentrum Winterberg

Veltins EisArena

Erneuerung der Niederspannungshauptverteilung
im Maschinenhaus

Technische Ausrüstung

Leistungsverzeichnis

## Deckblatt 2
Leistungsbeschreibung

Bauvorhaben  VELTINS EisArena Winterberg
  Erneuerung der Niederspannungshauptverteilung

Auftraggeber  Sportzentrum Winterberg Hochsauerland GmbH
  Buchenweg 52
  59955 Winterberg

Anschrift  VELTINS EisArena Winterberg
  Kappe 3
  59955 Winterberg

## 1 Angaben zur Baustelle
1  Angaben zur Baustelle

1.1  Lage der Baustelle

Die VELTINS EisArena befindet sich in Winterberg (Hochsauerland).

Das Maschinenhaus befindet sich im unteren Bereich des Geländes.

Die Anschrift lautet:

VELTINS EisArena Winterberg
Kappe 3
59955 Winterberg

Eine Zutrittsmöglichkeit besteht nach Abstimmung mit dem Auftraggeber durch das Tor im unteren Bereich des Geländes, in dessen Nähe sich auch das Maschinenhaus mit der Niederspannungshauptverteilung befindet.

Die Zufahrt zu dem Tor erfolgt über den Buchenweg in Winterberg.

1.2  Arbeitszeiten

Die Arbeitszeiten sind mit dem Auftraggeber abzustimmen und an die Erfordernisse zur Inbetriebnahme der neuen NSHV bis Ende September 2026 anzupassen.

Dabei sind die gesetzlichen Vorgaben zu Arbeitszeiten einzuhalten.

1.3  Lager- und Arbeitsplätze

Lager- und Arbeitsplätze stehen lediglich in begrenztem Umfang zur Verfügung. Stellflächen für kleinere Baucontainer können nach Absprache mit der örtlichen Bauleitung zur Verfügung gestellt werden. Benötigt der Auftragnehmer weitere Lager- und Arbeitsflächen, hat er diese selbst zu beschaffen; die Kosten sind durch die Vertragspreise abgegolten.

Nach Beendigung der Bauarbeiten sind die in Anspruch genommenen Lager- und Arbeitsflächen ohne besondere Vergütung wieder in ihren ursprünglichen Zustand zu bringen.

1.4  Versicherung

Bauwesenversicherung

Der Auftraggeber schließt keine Bauleistungs- und Montageversicherung ab! Die Kosten für eine vom Auftragnehmer abzuschließende Bauleistungs- und Montageversicherung sind im Angebotspreis zu berücksichtigen.

Haftpflichtversicherung

Der Auftragnehmer muss eine Berufshaftpflichtversicherung nachweisen. Er hat zu gewährleisten, dass zur Deckung eines Schadens aus dem Vertrag Versicherungsschutz in Höhe der im Vertrag genannten Deckungssummen besteht.

Bei Arbeitsgemeinschaften muss Versicherungsschutz für alle Mitglieder bestehen.

Der Auftragnehmer hat vor dem Nachweis des Versicherungsschutzes keinen Anspruch auf Leistungen des Auftraggebers. Der Auftraggeber kann Zahlungen vom Nachweis des Fortbestehens des Versicherungsschutzes abhängig machen.

Der Auftragnehmer ist zur unverzüglichen schriftlichen Anzeige verpflichtet, wenn und soweit Deckung in der vereinbarten Höhe nicht mehr besteht.

Die Deckungssummen dieser Haftpflichtversicherung müssen mind. betragen:

-  für Personenschäden  : 2.000.000,00 €
-  für Sachschäden  : 2.000.000,00 €

Die Versicherung ist projektbezogen abzuschließen.

1.5  Schutz von vorhandenen baulichen Anlagen

Vorhandene bauliche Anlagen sind vor Beschädigungen und Verunreinigungen zu schützen. Alle für den Auftraggeber entstehenden Nachteile durch Nichtbeachtung dieses Schutzgebietes gehen zu Lasten des Auftragnehmers.

## 2 Bauausführung
2  Bauausführung

An dieser Stelle wird auf die zugehörige Baubeschreibung verwiesen (siehe Anlagen).

Diese ist bei allen Kalkulationen zu berücksichtigen.

Kosten die aus Nichtbeachtung von Informationen, welche der Baubeschreibung entnommen werden können, entstehen, können nicht zur Abrechnung gebracht werden.

Die geltenden technischen Vorschriften und Normen sowie erforderliche Maßnahmen des Arbeitsschutzes sind zu beachten.

## Anlagenverzeichnis
Anlagenverzeichnis

Anlage 1  Baubeschreibung

Anlage 2  Übersicht Energieversorgung vom Bahngelände Stand 18.05.2017

Anlage 3  Baupläne Maschinenhaus 1975-1977

Anlage 4  Übersicht Abgänge

Anlage 5  Rahmenterminplan

## NSHV Niederspannungshauptverteilung
Datum: 12.01.2026

### 1 Schaltanlage

**Ausführungsbeschreibung 1 Niederspannungshauptverteilungen (Icw = 50 kA)**
*Niederspannungshauptverteilungen (Icw = 50 kA)*
Alle nachfolgend aufgeführten Positionen verstehen sich einschließlich Lieferung und betriebsbereiter Montage.

Die nachfolgenden Beschreibungen sind Kalkulations- und Vertragsbestandteile. Sie sind bei den Beschreibungen der Einzelanlagen und der Betriebsmittel, auch wenn sie nicht mehr im Detail erwähnt werden, zu berücksichtigen.

Es sind stahlblechgekapselte Niederspannungsverteilungen als "bauartgeprüfte Niederspannungs-Schaltgeräte-Kombination gemäß IEC 61439" mit "Störlichtbogenprüfung gemäß IEC/TR 61641" in Mehrfach-Schrankbauform für Reihenaufstellung anschlussfertig zu liefern.

Technische Daten

allg. Bemessungsbetriebsspannung Ue  : bis 690 V/ 50 Hz
Bemessungsisolationsspannung Ui  : bis 1 000 V
Bemessungsbelastungsfaktor  : nach IEC 61439

Nennspannung  : 400 V
Netzfrequenz  : 50 Hz

Steuerspannung  : 240 V AC
innere Unterteilung
-  LS-Feld  : Form 4b
-  SLT-Feld  : Form 2b
Schutzart  : IP 3X/ 4X belüftet
Umgebungstemperatur  : +5 °C bis +40 °C
  (max. 35 °C im Tagesmittel)

Netzform  : TN-S (5-Leiter)
Bemessungskurzschlussstrom  : Icw = Ik" = 50 kA (1 s)
Bemessungsstoßkurzschlussstrom: Ip = 110 kA
Sammelschienenstrom horizontal  : ≥ 1630 A A (35 °C)
  L1, L2, L3, N/ PEN gleich im Querschnitt, PE

Aufstellungsart

-  Einfront-Aufstellung
-  Kabeleinführung von unten
-  Stromschienanschluss von unten

Oberflächenbehandlung

Gerüstteile, Verkleidung  : sendzimirverzinkt, verzinkt
Rück-, Seitenwände,
Türen, Sockel  : pulverbeschichtet, verzinkt
Farbe  : RAL 7035 (lichtgrau)

Hauptsammelschienen/ Störlichtbogensicherheit

Sammelschiene  : hinten/ oben; oben
Anzahl der Leiter  : 5-Leiter
Störlichtbogenstufe:
-  Stufe 3  : Begrenzung der Auswirkungen auf die Funktionsräume der Hauptsammelschienen, Geräteraum und Kabelanschlussraum (Standard für alle Schaltfelder)
-  Stufe 2  : Begrenzung der Auswirkungen auf ein Feld (ausschließlich für Universaleinbaufelder, mit universellem Einbau, die nicht direkt mit der Hauptsammelschiene verbunden sind)
-  Lichtbogenbarrieren  : auf den Hauptsammelschienen zwischen den Feldern
*Aufstellung/ Lieferung*
Aufstellung/ Lieferung

Die Schaltanlage soll komplett geliefert werden, einschließlich aller Stützen, Reihenklemmen, Geräteschienen, gravierten Bezeichnungsschildern, Klein- und Befestigungsmaterial, Verbindungsleitungen zwischen den einzelnen Feldern, allem erforderlichen Erdungsmaterial sowie einem Grund- und Fertiganstrich.

Vor der Lieferung ist ein Aufmaß vom Auftragnehmer bezüglich der örtlichen Gegebenheiten wie Einbringöffnungen, Transporteinheiten, Gewichte, Rahmenmaße für die Schaltanlage, mögliche Wege usw. aufzunehmen und mit der Bauleitung abzustimmen. Diese Leistungen sind im Lieferumfang enthalten.

Eine örtliche Begehung der Baustelle und der Zufahrtswege ist durchzuführen, ggf. auch am Vortag der Anlieferung um ggf. Korrekturen durchführen zu können.

Eine gesonderte Vergütung der Zwischenlagerung im Herstellerwerk erfolgt auch bei Bauverzögerung nicht.

Ein Aufstellungsplan ist vom Bieter vorzulegen. Die Lieferung der Schaltschränke hat in Transporteinheiten zu erfolgen. Diese Transporteinheiten sind eigenverantwortlich in den Niederspannungsschaltraum einzubringen.
*Aufbau*
Aufbau

Die Konfiguration, der mechanische und elektrische Aufbau sowie die Prüfungen sind nach der vom Hersteller vorgegebenen Dokumentation durch den Hersteller selbst oder durch dessen Vertragspartner durchzuführen.

Gerüst und Umhüllung

Alle Gerüstteile sind miteinander zu verschrauben, Verkleidungsteile werden am Gerüst befestigt.

Als Türverschlüsse sind Doppelbartverschlüsse zu verwenden.

In allen Feldern ist ein sogenannter "Knieschutz" vorzusehen, d. h. eine Abdeckung der unteren Schaltfeldeinbauten bei geöffneter Tür aus durchsichtiger, isolierender Kunststoffplatte.

Türen sind mit Stangenverschluss auszuführen.

Kabel- und Schienenanschlüsse

Die Kabeleinführung muss von unten möglich sein.

Für die Befestigung der Kabel sind in erster Regel Abfangschienen in den Feldern, bei Platzmangel unter den Feldern, zu montieren.

Sammelschienensystem

Das Sammelschienensystem ist aus elektrolytischem Kupfer. Sämtliche Sammelschienenverbindungen sind über die gesamte Lebensdauer der Schaltanlage wartungsfrei auszuführen.

In Einspeisungen und in Leistungsschalterfeldern ist eine Erdungsmöglichkeit vor dem Schalter bzw. im Kabelabgang zu berücksichtigen.

Erdungsmöglichkeiten sind mit Kugelanschlussbolzen Ø 25 mm oder herstellerspezifischer Erdungsgarnitur vorzusehen. Dabei ist die freie Zugänglichkeit zur Erdung der Trafoabgänge/ -einspeisungen zu beachten.

Transporteinheiten

Die horizontalen Sammelschienen sind über die gesamte Länge einer Transporteinheit auszuführen. Am Aufstellungsort sind die Transporteinheiten miteinander zu verbinden.

Beschriftung

Auf der Front der Schaltanlage ist ein Blindschaltbild mit selbstklebender Folie anzubringen. Jedes Feld und jeder Abzweig ist mit einem selbstklebenden 3-Schicht-Resopalschild, welches nach Kundenwunsch beschriftet wird, zu kennzeichnen.
*Grundbeschreibung aller Felder*
Grundbeschreibung aller Felder

Der Feldausbau aller Verteilerfelder hat grundsätzlich zu erfolgen mit:

-  Rückwand, Montageplatten verzinkt
-  Seitenwänden an den Abschlussfeldern rechts und links, pulverbeschichtet
-  Boden im Kabeleinführungsraum
-  Türen mit Stangenschließung, Doppelbart, pulverbeschichtet
-  Hauptsammelschienen mit Transporttrennungen
-  Anreihverbindungssätzen
-  Kabel- und Leitungsanschlusssystemen
-  Querverdrahtungskanälen
-  Störmeldeleuchte für Sammelstörmeldung innerhalb eines Schrankfelds
-  Beschriftungsschildern für Geräte und Schaltfelder

Es sind je Schrankfeld zu berücksichtigen, einzukalkulieren und zu montieren:

-  1 Leuchtstoffleuchte 1 x 3 W (LED) mit Wanne und Schuko-Steckdose einschließlich Türkontaktschalter

Es ist generell eine Ausbaureserve von 20 % vorzuhalten. Ausrüstung mit kompletter interner Anlagenverdrahtung und voll betriebsbereit ausgestatteten Steuernischen.
*Einspeise-, Kupplungs- und Abgangsschaltfeld für Leistungsschalter*
Einspeise-, Kupplungs- und Abgangsschaltfeld für Leistungsschalter

Das Schaltfeld soll aus den folgenden Funktionsräumen bestehen:

-  3-teilige Schaltschranktür
-  Geräteraum
-  Hilfs- bzw. Messgeräteraum
-  Kabel- bzw. Schienenanschlussraum
-  Sammelschienenraum

Die Feldbreite ist auf die Baugröße des Leistungsschalters anzupassen. Die Leistungsschaltfelder müssen vorbereitet sein zum Einbau von Leistungsschaltern mit elektronischem Überstromauslöser und zusätzlichen Stromwandlern.

Die Leistungsschalter sind in Einschubtechnik im Einschubrahmen auszuführen. Bei allen Schalterpositionen soll die Schutzart erhalten bleiben. Kontaktabdeckung bzw. Shutter in der Schaltanlage bei ausgebautem Leistungsschalter.

Der Kabelanschluss soll über separate Anschlussschienen (nicht an den Anschlüssen des Leistungsschalters) erfolgen.

Für den Aufbau von zusätzlichen Hilfsgeräten, Hutschienen, Leitungskanal, Reihenklemmen usw. ist ein Gerätetragblech im Feld vorzusehen. Die Messgeräte und Bedienelemente sind in der Tür einzubauen.

Eine Erdungsmöglichkeit ist vorzusehen. Dabei ist die Zugänglichkeit zu beachten.

In Transformator-Einspeisefeldern ist der Platz für die Montage eines Blitz- und Überspannungsableiters mit Vorsicherung vorzuhalten.
*Anreih-Schaltfeld ZEP - Zentraler-Erdungs-Punkt*
Anreih-Schaltfeld ZEP - Zentraler-Erdungs-Punkt

Das Schaltfeld als Feld zum Anreihen an Leistungsschalterfeld soll aus den folgenden Funktionsräumen bestehen:

-  1-teilige Schaltschranktür
-  Sammelschienenraum
-  Geräteraum

Der Schaltfeldausbau beinhaltet zwei ZEP-Brücken in vollem Querschnitt. Eine ZEP-Brücke ist mit einem ZEP-Stromwandler ausgestattet. Für den Aufbau von zusätzlichen Hilfsgeräten, Hutschienen, Leitungskanal, Reihenklemmen usw. ist ein Gerätetragblech im Feld vorzusehen. Messgeräte und Anzeigen sind in der Tür einzubauen.

Es ist ein permanentes Warnschild mit der Aufschrift: "Achtung! Bei entfernen der ZEP-Brücke wird die Schutzmaßnahme aufgehoben." direkt auf der Brücke vorzusehen.

Die Feldbreite ist in Abhängigkeit der Bauform und der Ausführung der Sammelschienenquerschnitte in der minimal möglichen herstellerspezifischen Feldbreite auszuführen.
*Abgangsfeld für steckbare Sicherungslasttrennschalterleisten*
Abgangsfeld für steckbare Sicherungslasttrennschalterleisten

Das Schaltfeld soll aus den folgenden Funktionsräumen bestehen:

-  Sammelschienenraum
-  Geräteraum
-  Kabelanschlussraum mit 1-teiliger Schaltschranktür
-  Hilfsgerätenische

Die Schienen (Außenleiter) sind durch Berührungsschutz prüffingersicher (mind. IP 20) abzudecken. Die Schutz-, PE- und N-Leiterschienen sind getrennt von den Außenleitern im Feld einzubauen.

Der Geräteraum soll mit steckbaren Sicherungslasttrennschalterleisten bestückbar sein. Die Gerätefront der Leisten bzw. Blindabdeckungen mit den Lüftungsöffnungen bilden den Abschluss nach vorne.

Melde- und Messgeräte sind in der Leiste bzw. in einem Messmodul vorzusehen. Erforderliche Stromwandler sind, je nach Ausführung, auf Kabelanschlussschienen oder in der Leiste unterzubringen.

Für das Anschellen der Kabel sind Kabeltrageisen vorzusehen.
*Universaleinbaufeld als Abgangsschaltfeld*
Universaleinbaufeld als Abgangsschaltfeld

Universaleinbaufeld zum Einbau von z. B. Kompaktleistungsschaltern, Frequenzumrichtern und Sanftstartern, konventioneller Motor-, Sicherungs- und Automatenabgänge in Festeinbautechnik etc. auf Montageplatte.

Das Schaltfeld soll aus den folgenden Funktionsräumen bestehen:

-  Sammelschienenraum
-  Geräteraum mit 1-teiliger Schaltschranktür
-  Kabelanschluss konventionell von unten

Für das Anschellen der Kabel sind Kabeltrageisen vorzusehen.
*Allgemeine Merkmale für Schaltfelder und Einschübe*
Allgemeine Merkmale für Schaltfelder und Einschübe

-  Verfahrbares Trennkontaktsystem für Hauptstromkreis mit zu- und abgangsseitiger Unterbrechung
-  Verfahrbares Trennkontaktsystem für Hilfsstromkreis
-  Test-, Trenn- und Betriebsstellung
Teststellung  : Hauptkontakte offen, Hilfskontakte geschlossen
Trennstellung  : Hauptkontakte offen, Hilfskontakte offen
Betriebsstellung  : Hauptkontakte geschlossen, Hilfskontakte geschlossen
-  Herstellen der Test- und Trennstellung ohne Unterbrechung der Schutzart
-  Verhinderung des Einschiebens/ Herausziehens bei Betriebsstellung
-  Verfahren der Trennkontakte unter Last durch Bedienfehlerschutz verhindert

Stellungsmeldungen

-  Abzweig Störung, Schalterfall, Sicherungsauslösung
-  Teststellung
-  Betriebsstellung
*Kommunikation*
Kommunikation

Die folgenden Meldungen und Befehle sind über Profinet anzubinden.

-  Leistungsschalter (vor Ort direkt und über BUS Fernbedienbarkeit möglich, jedoch gesperrt, kompletter Datenhaushalt des Schalters über BUS)
-  Messgeräte (Übertragung von Messwerten wie I, U, P, Q, S, cos phi, W, kWh, kvarh, kWh-Impuls)
-  Sammelstörung (Sicherungsfall/ Automatenfall/ Schalterfall)

Instrumententräger

bestückt mit:

-  Betätigungs- und Meldegeräten
-  Messgeräten
-  Hilfskontakten zur Meldung, Bedienung und Versorgung der Steuerspannung

Bedienungsmöglichkeiten nicht höher als 1 700 mm gegenüber Betriebsbodenniveau.
*Konformität und Prüfungsnachweise*
Konformität und Prüfungsnachweise

Im Nachfolgenden wird vorzugsweise auf die internationalen Normen des IEC Bezug genommen. Den dort genannten Bestimmungen ist in vollem Umfang zu entsprechen.

Die nachstehenden Qualifikationen sind durch die Erklärung der Konformität nachzuweisen:

-  Bauartprüfung gemäß IEC/EN 61439-1 und -2 (DIN VDE Teil 0660 Teil 600-1/-2)
-  Berührungsschutz nach DIN EN 50274 (VDE 0660 Teil 514)
-  Störlichtbogenfestigkeit nach IEC/TR 61641, VDE 0660 Teil 500, Beiblatt 2
-  IEC 61641 Prüfung unter Störlichtbogenbedingungen
-  Wartungsfreie Sammelschienenverschraubungen
-  EG-Konformitätserklärung nach EN 45014
-  DIN EN 50274 (VDE 0660 Teil 514) Schutz gegen elektrischen Schlag VDE 0660 Teil 106 Teil 100
-  bei Stromschienensystemen - Typprüfung IEC/EN 61 439-1 und -6 (VDE 0660-600-1 und -6)
-  bei Stromschienensystemen - Klimafestigkeit nach IEC 60068-2
-  bei Stromschienensystemen - Brandschutz nach EN1366-3

Der Verteiler ist vor Auslieferung einer Stückprüfung nach IEC 61439; VDE 0660 Teil 600, zu unterziehen, die dem Auftraggeber nachzuweisen ist.

Der Aufbau der Schaltanlage ist gemäß der EMV-Richtlinie auszuführen (VDE 0100 Teil 444 und VDE 0800-2-548).

Beim Anschluss von Schienenverteilern ist für die Verbindung der Stromschienensysteme zum Verteiler ein Bauartnachweis durch Prüfung zwingend vorzulegen.
*Fabrikate- und Typenspezifikation*
Hersteller- und Typspezifikation

Niederspannungsschaltanlage:

Hersteller  : Siemens, ABB, ESA Grimma
Typ  : Sivacon S8, MNS 3.0, GNS 5.1
oder gleichwertig

Hersteller  : '..........................'

Typ  : '..........................'
*Aufstellungsbedingungen*
Aufstellungsbedingungen

Die maximalen Abmessungen der einzelnen Verteilungen, einschließlich der herstellerspezifischen Wand- und Deckenabstände, ergeben sich durch die gegebenen Raumabmessungen bzw. Aufstellungsflächen.

Arbeitsgerüste sowie Leitern sind für die angegebene Montagehöhe in die einzelnen Positionen mit einzukalkulieren.
*Niederspannungsräume/ Aufstellflächen*
Niederspannungsräume/ Aufstellflächen

Für die Niederspannungshauptverteilung  ist eine Stellfläche von ca. B x T x H = 6000 x 600 x 2000 mm einzuhalten. Die Raumhöhe beträgt über dem Doppelboden ca. 2,49 m.
*Schaltfelder und Schaltgeräte*

**1.1 Schaltfeld 50 kA für offenen Einschub-Leistungsschalter 630 - 1 600 A**
*** gemäß Ausführungsbeschreibung 1
Schaltfeld für offenen Einschub-Leistungsschalter 630 - 1 600 A

Icw ≥ 50 kA (1 s), als Transformatoreinspeisung/ Abgangsschaltfeld mit Kabelabgang von unten, Sekundärtechnik und Steuerverkabelung auf Reihenklemmen verdrahtet und geprüft, Material für Erfassung, Steuerung und Überwachung von Meldungen und Auslösungen sind einzurechnen.

Alle Schutzorgane sind mit einer "Ausgelöst"-Meldung auszurüsten.

Feldbreite entsprechend der Baugröße des verwendeten Leistungsschalters.

Feldabmessungen:

Höhe  : ca. 2 000 mm
Tiefe  : ca. 600 mm
Breite  : ca. 600 mm
Menge: 4,000 St

**1.2 Schaltfeld 50 kA für steckbare waagerechte NH-Lasttrennschalterleisten, bis 2 000 A vertikale Sammelschiene**
*** gemäß Ausführungsbeschreibung 1
Schaltfeld für steckbare waagerechte NH-Lasttrennschalterleisten, bis 2 000 A vertikale Sammelschiene

Icw ≥ 50 kA (1 s), als NH-Leistenschaltfeld für steckbare NH-Leisten der Größe NH00 bis NH3, mit Kabelabgang über Kabelanschlussraum von unten, Komponenten und Verdrahtung für Überwachung von Sicherungsauslösungen sind einzurechnen.

Das Austauschen von NH-Leisten muss ohne abschalten der Schaltanlage möglich sein.

Feldabmessungen:

Höhe  : ca. 2 000 mm
Tiefe  : ca. 600 mm
Breite  : ca. 1 200 (600 mm Kabelanschlussraum) mm
Menge: 3,000 St

**1.3 Anreih-Schaltfeld für ZEP - Zentraler Erdungspunkt**
*** gemäß Ausführungsbeschreibung 1
Anreih-Schaltfeld für ZEP - Zentraler Erdungspunkt

Anreih-Schaltfeld zur Verschaltung des Zentralen Erdungspunktes bestehend aus 2 Stück Stromschienen als kurzschlussfeste Verbindungsbrücken zwischen der PEN-Schiene und der PE-Schiene, Querschnitt gleich der PE/PEN-Schienen.

Minimale Feldbreite entsprechend der Baugröße des verwendeten Sammelschienensystems.

Feldabmessungen:

Höhe  : ca. 2 000 mm
Tiefe  : ca. 600 mm
Breite  : ca. 400 mm
Menge: 1,000 St

**1.4 Offener Leistungsschalter 1 600 A, 55 kA, in Einschubtechnik**
*** gemäß Ausführungsbeschreibung 1
Offener Leistungsschalter 1 600 A, 55 kA, in Einschubtechnik

Modular aufgebauter Leistungsschalter in Einschubtechnik, 3-polig, mit Motorantrieb (elektrisch Ein und Aus mit Verriegelungsmöglichkeiten), mit 3-poliger thermischer Überstrom- und magnetischer Kurzschlussschnellauslösung.

Betriebsspannung/ Nennspannung: 400 V, 50 Hz
Bemessungsstrom/ Nennstrom In  : 1250 A

Bemessungsgrenzkurzschluss-
Ausschaltvermögen Icu  : 55 kA
Bemessungsbetriebskurzschluss-
Ausschaltvermögen Ics  : 55 kA
Bemessungsgrenzkurzschluss-
Einschaltvermögen Icm  : 121 kA

Motorantrieb  : 230 V AC

Der Schalter ist mit größtmöglicher Anzahl an Hilfsstromsteckern auszuführen.

Türdichtungsrahmen zum Einbau in der Schaltschranktür zum Bedienen des Leistungsschalters bei geschlossener Schaltschranktür.

Hauptsammelschienenabdeckung im Bereich des Einschubrahmens.

Folgende Ausrüstung ist zusätzlich vorzusehen:

-  Hand-/ Motorantrieb mit mechanischem und elektrischem Abruf
-  Hilfsstromschalterblock ca. 5 S + 3 Ö
-  interne Blockierung des direkten EIN-Tasters bei Verriegelung
-  Arbeitsstromauslöser
-  mechanischer Schaltspielzähler
-  Testmöglichkeit des Auslösers
-  mechanisches RESET für Wiedereinschaltsperre
-  plombierbare Abdeckung der Schutzeinheit
-  Möglichkeit zum Sperren gegen Einschalten durch Öse für Sicherheitsschloss
-  Nennstromkodierung zwischen Schalter und Einschubrahmen

Elektronische Schutz-/ Überstromauslöseeinheit

-  L - Überlastauslöser Ir = 0,4 - 1 x In (I, t einstellbar)
-  S - kurzzeitverzögerter Kurzschlussauslöser (I, t einstellbar)
-  I - unverzögerter Kurzschlussauslöser (I einstellbar)
-  N - Neutralleiterschutz
-  Überlastkennlinie mit I2t- und I4t-Charakteristik (umschaltbar)
-  thermisches Gedächtnis (einschaltbar)
-  volle Schutzfunktion bei Teillastbetrieb durch Bemessungsstromanpassung mittels Rating-Plug (kein Austausch der Stromwandler erforderlich)
-  LCD-Display
-  interne Anbindung an den Leistungsschalter (herstellerspezifisch)

Kommunikation

Profinet-Modul für den direkten Anschluss des Leistungsschalters an den Profinet. Über dieses Modul werden alle Informationen, welche durch die vorstehenden Zusatzmodule dem BUS zur Verfügung gestellt werden, an eine übergeordnete speicherprogrammierbare Steuerung weitergeleitet, die EIN-AUS-Funktion ist weiterhin auch drahtgebunden zu ermöglichen.

Hersteller  : Siemens
Typ  : 3W+ETU45B
oder gleichwertig

Hersteller  : '..........................'

Typ  : '..........................'
Menge: 2,000 St

**1.5 Offener Leistungsschalter 1 250 A, 55 kA, in Einschubtechnik**
*** gemäß Ausführungsbeschreibung 1
Offener Leistungsschalter 1 250 A, 55 kA, in Einschubtechnik

Modular aufgebauter Leistungsschalter in Einschubtechnik, 3-polig, mit Motorantrieb (elektrisch Ein und Aus mit Verriegelungsmöglichkeiten), mit 3-poliger thermischer Überstrom- und magnetischer Kurzschlussschnellauslösung.

Betriebsspannung/ Nennspannung: 400 V, 50 Hz
Bemessungsstrom/ Nennstrom In  : 1250 A

Bemessungsgrenzkurzschluss-
Ausschaltvermögen Icu  : 55 kA
Bemessungsbetriebskurzschluss-
Ausschaltvermögen Ics  : 55 kA
Bemessungsgrenzkurzschluss-
Einschaltvermögen Icm  : 121 kA

Motorantrieb  : 230 V AC

Der Schalter ist mit größtmöglicher Anzahl an Hilfsstromsteckern auszuführen.

Türdichtungsrahmen zum Einbau in der Schaltschranktür zum Bedienen des Leistungsschalters bei geschlossener Schaltschranktür.

Hauptsammelschienenabdeckung im Bereich des Einschubrahmens.

Folgende Ausrüstung ist zusätzlich vorzusehen:

-  Hand-/ Motorantrieb mit mechanischem und elektrischem Abruf
-  Hilfsstromschalterblock ca. 5 S + 3 Ö
-  interne Blockierung des direkten EIN-Tasters bei Verriegelung
-  Arbeitsstromauslöser
-  mechanischer Schaltspielzähler
-  Testmöglichkeit des Auslösers
-  mechanisches RESET für Wiedereinschaltsperre
-  plombierbare Abdeckung der Schutzeinheit
-  Möglichkeit zum Sperren gegen Einschalten durch Öse für Sicherheitsschloss
-  Nennstromkodierung zwischen Schalter und Einschubrahmen

Elektronische Schutz-/ Überstromauslöseeinheit

-  L - Überlastauslöser Ir = 0,4 - 1 x In (I, t einstellbar)
-  S - kurzzeitverzögerter Kurzschlussauslöser (I, t einstellbar)
-  I - unverzögerter Kurzschlussauslöser (I einstellbar)
-  N - Neutralleiterschutz
-  Überlastkennlinie mit I2t- und I4t-Charakteristik (umschaltbar)
-  thermisches Gedächtnis (einschaltbar)
-  volle Schutzfunktion bei Teillastbetrieb durch Bemessungsstromanpassung mittels Rating-Plug (kein Austausch der Stromwandler erforderlich)
-  LCD-Display
-  interne Anbindung an den Leistungsschalter (herstellerspezifisch)

Kommunikation

Profinet-Modul für den direkten Anschluss des Leistungsschalters an den Profinet. Über dieses Modul werden alle Informationen, welche durch die vorstehenden Zusatzmodule dem BUS zur Verfügung gestellt werden, an eine übergeordnete speicherprogrammierbare Steuerung weitergeleitet, die EIN-AUS-Funktion ist weiterhin auch drahtgebunden zu ermöglichen.

Hersteller  : Siemens
Typ  : 3W+ETU45B
oder gleichwertig

Hersteller  : '..........................'

Typ  : '..........................'
Menge: 2,000 St

**1.6 NH-Sicherungslasttrennschalterleiste Gr. 1, Stromwandler 3-phasig**
*** gemäß Ausführungsbeschreibung 1
NH-Sicherungslasttrennschalterleiste Gr. 1, Stromwandler 3-phasig

3-polig mit Zweifachunterbrechung, für NH-Sicherungseinsätze Gr. 1, mit elektronischer Sicherungsüberwachung mit Signalisierung an der Leiste und Meldekontakt (S + Ö)

Stromwandler in Leiste  : 3-phasig (L1, L2, L3)
Nennstrom  : 50/1 A bis 250/1 A
Genauigkeitsklasse  : 0,5
Amperemeter in Leiste  : 1-phasig
Schmelzsicherungen  : bis 250 A

Die 3-phasigen Stromwandler sind zum Anschluss an separate Universalmessgeräte über Wandlertrennklemmen oder Trennstecker aus den Leisten auszukoppeln.

Hersteller  : Siemens
Typ  : 3NJ62
oder gleichwertig

Hersteller  : '..........................'

Typ  : '..........................'
Menge: 14,000 St

**1.7 NH-Sicherungslasttrennschalterleiste Gr. 2, Stromwandler 3-phasig**
*** gemäß Ausführungsbeschreibung 1
NH-Sicherungslasttrennschalterleiste Gr. 2, Stromwandler 3-phasig

3-polig mit Zweifachunterbrechung, für NH-Sicherungseinsätze Gr. 2, mit elektronischer Sicherungsüberwachung mit Signalisierung an der Leiste und Meldekontakt (S + Ö)

Stromwandler in Leiste  : 3-phasig (L1, L2, L3)
Nennstrom  : 300/1 A bis 400/1 A
Genauigkeitsklasse  : 0,5
Amperemeter in Leiste  : 1-phasig
Schmelzsicherungen  : bis 315 A

Die 3-phasigen Stromwandler sind zum Anschluss an separate Universalmessgeräte über Wandlertrennklemmen oder Trennstecker aus den Leisten auszukoppeln.

Hersteller  : Siemens
Typ  : 3NJ62
oder gleichwertig

Hersteller  : '..........................'

Typ  : '..........................'
Menge: 5,000 St

**1.8 NH-Sicherungslasttrennschalterleiste Gr. 3, Stromwandler 3-phasig**
*** gemäß Ausführungsbeschreibung 1
NH-Sicherungslasttrennschalterleiste Gr. 3, Stromwandler 3-phasig

3-polig mit Zweifachunterbrechung, für NH-Sicherungseinsätze Gr. 3, mit elektronischer Sicherungsüberwachung mit Signalisierung an der Leiste und Meldekontakt (S + Ö)

Stromwandler in Leiste  : 3-phasig (L1, L2, L3)
Nennstrom  : 300/1 A bis 600/1 A
Genauigkeitsklasse  : 0,5
Amperemeter in Leiste  : 1-phasig
Schmelzsicherungen  : bis 500 A

Die 3-phasigen Stromwandler sind zum Anschluss an separate Universalmessgeräte über Wandlertrennklemmen oder Trennstecker aus den Leisten auszukoppeln.

Hersteller  : Siemens
Typ  : 3NJ62
oder gleichwertig

Hersteller  : '..........................'

Typ  : '..........................'
Menge: 5,000 St

**1.9 Übersichtsschaltplan DIN 40719**
Übersichtsschaltplan, gemäß DIN 40719, der kompletten Niederspannungsschaltanlage in DIN A3, gerahmt hinter Glas.
Menge: 1,000 psch

**1.10 Netzberechnung**
Netzberechnung

Durch eine Netzberechnung sind Lastfluss- und Kurzschlussverhältnisse sowie die Einhaltung des geforderten maximalen Spannungsfalls von 2 % an allen Knotenpunkten der Anlage sowohl graphisch wie auch tabellarisch zu dokumentieren.

Die Netzberechnung ist mit den Ausführungsplänen der Verteileranlage zur Genehmigung vorzulegen.
Menge: 1,000 psch

### 2 Demontage alte Schaltanlage

*Hinweis: Demontage alte Schaltanlage*
Die alte Schaltanlage ist aus den 1970er Jahren. Diese ist vollständig fachgerecht zu demontieren und zu entsorgen.

**2.1 Demontage der vorhandenen Niederspannungsschaltanlage**
Demontage der vorhandenen Niederspannungsschaltanlage

Demontage der Schaltfelder und Entfernung aus dem Gebäude. Die eingebauten Komponenten sowie die Schaltfelder sind fachgerecht zu entsorgen. Demontage einschließlich Freischalten und Abklemmarbeiten.

Feldmaße  : 800 x 2 200 mm bis 1 500 x 2 200 mm

Demontage in Einzelabschnitten entsprechend den betrieblichen Erfordernissen.

Alle Felder sind fachgerecht zu entsorgen und gehen in das Eigentum des Auftragnehmers über.
Menge: 10,000 St

### 3 Anpassung Verkabelung

*Hinweis: Anpassung Verkabelung*
Die bestehenden Kabel sind in den Längen anzupassen, damit diese an die neue NSHV angeschlossen werden können.

Dazu kann es erforderlich sein, einzelne der Bestandskabel zu verlängern.

Für die Verlängerungen sind entsprechende Kabel und passende Muffen zu verwenden.

**3.1 Kunststoffkabel NYY-J/O 1 x 300 mm²**
Kunststoffkabel NYY-J/O 1 x 300 mm²

in Teillängen liefern und verlegen
Menge: 40,000 m

**3.2 Anschluss NYY-J/O 1 x 300 mm²**
Anschluss NYY-J/O 1 x 300 mm²

inkl. erforderlicher Materialien
Menge: 12,000 St

**3.3 Kabelwarmschrumpfmuffe NYY 1 x 185 mm² bis 1 x 300 mm²**
Kabelwarmschrumpfmuffe für NYY 1 x 185 mm² bis 1 x 300 mm²

Kabelmuffe für den Außeneinsatz in Warmschrumpftechnik, einschließlich Verbindern

Schutzart  : IP 68

liefern und montieren
Menge: 6,000 St

**3.4 Kunststoffkabel NYCWY 4 x 95/50 mm²**
Kunststoffkabel NYCWY 4 x 95/50 mm²

in Teillängen liefern und verlegen
Menge: 10,000 m

**3.5 Anschluss NYCWY-J 4 x 95/50 mm²**
Anschluss NYCWY-J 4 x 95/50 mm²

inkl. erforderlicher Materialien
Menge: 5,000 St

**3.6 Kabelwarmschrumpfmuffe 4 x 95 mm² bis 5 x 300 mm²**
Kabelwarmschrumpfmuffe 4 x 95 mm² bis 5 x 300 mm²

Kabelmuffe für den Außeneinsatz zum Verbinden von NYCWY 4 x 95/50 mm² bis 4 x 300/150 mm² in Warmschrumpftechnik, einschließlich Verbindern

Schutzart  : IP 68

liefern und montieren
Menge: 5,000 St

**3.7 Kunststoffkabel NYY-J 4 x 185 mm²**
Kunststoffkabel NYY-J 4 x 185 mm²

in Teillängen liefern und verlegen
Menge: 15,000 m

**3.8 Anschluss NYY-J 4 x 185 mm²**
Anschluss NYY-J 4 x 185 mm²

inkl. erforderlicher Materialien
Menge: 5,000 St

**3.9 Kabelwarmschrumpfmuffe NYY 4 x 185 mm² bis 4 x 300 mm²**
Kabelwarmschrumpfmuffe für NYY 4 x 185 mm² bis 4 x 300 mm²

Kabelmuffe für den Außeneinsatz in Warmschrumpftechnik, einschließlich Verbindern

Schutzart  : IP 68

liefern und montieren
Menge: 5,000 St

**3.10 Erdungsleitung NYY-J 1 x 95 mm²**
Erdungsleitung NYY-J 1 x 95 mm²

in Teillängen liefern und verlegen
Menge: 15,000 m

**3.11 Anschluss NYY-J/O 1 x 95 mm²**
Anschluss NYY-J/O 1 x 95 mm²

inkl. erforderlicher Materialien
Menge: 5,000 St

**3.12 Kabelwarmschrumpfmuffe NYY 1 x 95 mm²**
Kabelwarmschrumpfmuffe für NYY 1 x 95 mm²

Kabelmuffe für den Außeneinsatz in Warmschrumpftechnik, einschließlich Verbindern

Schutzart  : IP 68

liefern und montieren
Menge: 5,000 St

**3.13 Kunststoffkabel NYY-O 1 x 185 mm²**
Kunststoffkabel NYY-O 1 x 185 mm²

in Teillängen liefern und verlegen
Menge: 45,000 m

**3.14 Anschluss NYY-J/-O 1 x 185 mm²**
Anschluss NYY-J/-O 1 x 185 mm²

inkl. erforderlicher Materialien
Menge: 6,000 St

**3.15 Kabelwarmschrumpfmuffe NYY 1 x 185 mm²**
Kabelwarmschrumpfmuffe für NYY 1 x 185 mm²

Kabelmuffe für den Außeneinsatz in Warmschrumpftechnik, einschließlich Verbindern

Schutzart  : IP 68

liefern und montieren
Menge: 6,000 St

**3.16 Kunststoffkabel NYY-J/O 4 x 25 mm²**
Kunststoffkabel NYY-J/O 4 x 25 mm²

in Teillängen liefern und verlegen
Menge: 50,000 m

**3.17 Anschluss NYY-J/O 4 x 25 mm²**
Anschluss NYY-J/O 4 x 25 mm²

inkl. erforderlicher Materialien
Menge: 5,000 St

**3.18 Kabelwarmschrumpfmuffe NYY 4 x 25 mm²**
Kabelwarmschrumpfmuffe für NYY 4 x 25 mm²

Kabelmuffe für den Außeneinsatz in Warmschrumpftechnik, einschließlich Verbindern

Schutzart  : IP 68

liefern und montieren
Menge: 5,000 St

**3.19 Kunststoffkabel NYCWY 4 x 25/16 mm²**
Kunststoffkabel NYCWY 4 x 25/16 mm²

in Teillängen liefern und verlegen
Menge: 50,000 m

**3.20 Anschluss NYCWY 4 x 25/16 mm²**
Anschluss NYCWY 4 x 25/16 mm²

inkl. erforderlicher Materialien
Menge: 5,000 St

**3.21 Kabelwarmschrumpfmuffe NYCWY 4 x 25/16 mm²**
Kabelwarmschrumpfmuffe für NYCWY 4 x 25/16 mm²

Kabelmuffe für den Außeneinsatz in Warmschrumpftechnik, einschließlich Verbindern

Schutzart  : IP 68

liefern und montieren
Menge: 5,000 St

**3.22 Kunststoffkabel NYCWY 4 x 16/16 mm²**
Kunststoffkabel NYCWY 4 x 16/16 mm²

in Teillängen liefern und verlegen
Menge: 50,000 m

**3.23 Anschluss NYCWY 4 x 16/16 mm²**
Anschluss NYCWY 4 x 16/16 mm²

inkl. erforderlicher Materialien
Menge: 5,000 St

**3.24 Kabelwarmschrumpfmuffe NYCWY 4 x 16/16 mm²**
Kabelwarmschrumpfmuffe für NYCWY 4 x 16/16 mm²

Kabelmuffe für den Außeneinsatz in Warmschrumpftechnik, einschließlich Verbindern

Schutzart  : IP 68

liefern und montieren
Menge: 5,000 St

**3.25 Kunststoffkabel NYCWY 4 x 10/10 mm²**
Kunststoffkabel NYCWY 4 x 10/10 mm²

in Teillängen liefern und verlegen
Menge: 50,000 m

**3.26 Anschluss NYCWY 4 x 10/10 mm²**
Anschluss NYCWY 4 x 10/10 mm²

inkl. erforderlicher Materialien
Menge: 5,000 St

**3.27 Kabelwarmschrumpfmuffe NYCWY 4 x 10/10 mm²**
Kabelwarmschrumpfmuffe für NYCWY 4 x 10/10 mm²

Kabelmuffe für den Außeneinsatz in Warmschrumpftechnik, einschließlich Verbindern

Schutzart  : IP 68

liefern und montieren
Menge: 5,000 St

**3.28 Kunststoffkabel NYY-J/O 4 x 35 mm²**
Kunststoffkabel NYY-J/O 4 x 35 mm²

in Teillängen liefern und verlegen
Menge: 50,000 m

**3.29 Anschluss NYY-J/O 4 x 35 mm²**
Anschluss NYY-J/O 4 x 35 mm²

inkl. erforderlicher Materialien
Menge: 5,000 St

**3.30 Kabelwarmschrumpfmuffe NYY 4 x 35 mm²**
Kabelwarmschrumpfmuffe für NYY 4 x 35 mm²

Kabelmuffe für den Außeneinsatz in Warmschrumpftechnik, einschließlich Verbindern

Schutzart  : IP 68

liefern und montieren
Menge: 5,000 St

**3.31 Kunststoffkabel NYY-J 5 x 16 mm²**
Kunststoffkabel NYY-J 5 x 16 mm²

in Teillängen liefern und verlegen
Menge: 50,000 m

**3.32 Anschluss NYY-J 5 x 16 mm²**
Anschluss NYY-J 5 x 16 mm²

inkl. erforderlicher Materialien
Menge: 5,000 St

**3.33 Kabelwarmschrumpfmuffe NYY 5 x 16 mm²**
Kabelwarmschrumpfmuffe für NYY 5 x 16 mm²

Kabelmuffe für den Außeneinsatz in Warmschrumpftechnik, einschließlich Verbindern

Schutzart  : IP 68

liefern und montieren
Menge: 5,000 St

**3.34 Kunststoffkabel NYY-J 5 x 6 mm²**
Kunststoffkabel NYY-J 5 x 6 mm²

in Teillängen liefern und verlegen
Menge: 50,000 m

**3.35 Anschluss NYY-J 5 x 6 mm²**
Anschluss NYY-J 5 x 6 mm²

inkl. erforderlicher Materialien
Menge: 5,000 St

**3.36 Kabelwarmschrumpfmuffe NYY 5 x 6 mm²**
Kabelwarmschrumpfmuffe für NYY 5 x 6 mm²

Kabelmuffe für den Außeneinsatz in Warmschrumpftechnik, einschließlich Verbindern

Schutzart  : IP 68

liefern und montieren
Menge: 5,000 St

### 4 Provisorische Versorgung

*Hinweis: Provisorische Versorgung*
Für die Dauer des Rückbaus der alten NSHV und den Einbau der neuen NSHV ist eine provisorische Versorgung der Amoniak-Kälteanlage erforderlich.

Dazu muss eine Miet-NSHV in einem Container geliefert werden.

Zur Anbindung der Miet-NSHV ist eine temporäre Verkabelung zwischen der Miet-NSHV und der Amoniak-Kälteanlage sowie der allgemeinen Einspeisung zu errichten.

**4.1 Anlieferung und Abtransport provisorische Versorgung**
Anlieferung und Abtransport provisorische Versorgung

inkl. An- und Abtransport der Miet-NSHV sowie der erforderlichen Kabel.
Menge: 1,000 psch

**4.2 Installation/ Anschluss und Inbetriebnahme provisorische Versorgung**
Installation/ Anschluss und Inbetriebnahme provisorische Versorgung

inkl. temporäre Verkabelung.

Die Entfernung zwischen Miet-NSHV und Anbindepunkten beträgt ca. 50 m.

Die Kabel sind entsprechend der technischen Erfordernisse auszulegen.

Inkl. Erdung nach Erfordernis
Menge: 1,000 psch

**4.3 Miete für Miet-NSHV im Container**
Miete für Miet-NSHV im Container

Die Mietkosten sind pro Woche anzugeben. Es ist von mind. 3 Wochen auszugehen.

Kosten pro Woche  : '..........................'
Menge: 3,000 Wo

### 5 Anpassungsarbeiten Gebäude

*Hinweis: Erstellung Wanddurchbruch*
Erstellung Wanddurchbruch

Es muss ein Wanddurchbruch in der Außenwand erstellt werden, um die alte NSHV abzutransportieren sowie die neue NSHV in den Niederspannungsraum einzubringen.

In dem Bereich, wo die Außenwand zu öffnen ist, gibt es eine Notausstiegsluke. An deren Stelle muss nach erfolgtem Einbringen der neuen NSHV eine neue Notausgangstür eingebaut werden.

An der Außenseite befindet sich ein kleines Stahlpodest mit Leiter.

Dieses muss vor der Erstellung des Wanddurchbruchs demontiert und anschließend an die neue Höhe der Notausgangstür angepasst und wieder montiert werden.

**5.1 Erstellen eines Wanddurchbruchs**
Erstellen eines Wanddurchbruchs um die alte Schaltanlage aus dem Raum abtransportieren zu können und die neue in den Raum hinein zu bekommen.

Inkl. statischer Prüfung und einbringen eines Doppel-T-Trägers.

Maße erforderliche Maueröffnung ca.

Breite  : 1,5 m
Höhe  : 2,5 m
Menge: 1,000 St

**5.2 Wiederverschließen eines Wanddurchbruchs inkl. Notausgangsaußentür**
Wiederverschließen eines Wanddurchbruchs inkl. Notausgangsaußentür

Öffnung mit passenden Steinen fachgerecht zumauern und verputzen. Dabei die neue Notausgangstür einbauen.

Maße der Öffnung ca.

Breite  : 1,5 m
Höhe  : 2,5 m

inkl. Notausgangsaußentür
Menge: 1,000 St

**5.3 Anpassung Stahlpodest**
Anpassung Stahlpodest

Das Stahlpodest an der Außenseite ist an die Höhe der neuen Notausgangsaußentür anzupassen. Dazu muss dieses in der Höhe reduziert werden.

In diese Position sind die Demontage, die Anpassung sowie der Wiederaufbau einzukalkulieren.
Menge: 1,000 psch

### 6 Inbetriebnahme, Planmaterial, Baustelleneinrichtung, Stundenlöhne

*Hinweis: Baustelleneinrichtung*

**6.1 Einrichten**
Einrichten sowie Ver- und Entladen der für das Bauvorhaben erforderlichen Geräte, Hebezeuge, Maschinen und Werkzeuge einschließlich Transport von und zu den Baustellen und Vorhalten während der Bauzeit.

Vor Erstellung der Baustelleneinrichtung ist Art und Umfang der Baustelleneinrichtung mit dem Auftraggeber festzulegen.

Die Flächen zur Lagerung/ Aufstellung der Baustelleneinrichtung können, in Absprache mit dem Auftraggeber, in Teilbereichen der Betriebsstelle gestellt werden.

Die ordnungsgemäße und fachgerechte Entsorgung sämtlicher angefallener Abfallstoffe ist einzurechnen.

Nach Abschluss aller Arbeiten reinigen der Baustelle und rückstandsfreies abfahren aller Materialien, einschließlich Baustelleneinrichtung mit Lagerräumen, Baustromversorgung, Wasserversorgung, Personalaufenthalts- und Sanitäreinrichtungen und Beleuchtungsmittel.
Menge: 1,000 psch

**6.2 Endreinigung**
Endreinigung aller Anlagenteile dieser Ausschreibung durchführen. Es sind alle auftretenden Verschmutzungen direkt vor Beginn des Probebetriebs zu entfernen.

Sofern die Verschmutzungen von Dritten verursacht wurden, sind sie nur zu entfernen, wenn dieses mit handelsüblichen Reinigungsmitteln möglich ist.
Menge: 1,000 psch

*Hinweis: Dokumentation und weitere Leistungen*

**6.3 Inbetriebnahme der gesamten Anlage**
Inbetriebnahme der gesamten Anlage gemeinsam mit anderen Unternehmern und dem Auftraggeber bzw. dessen Bevollmächtigten.

Die Inbetriebnahme gliedert sich aus verfahrenstechnischer Sicht in mehrere Teilabschnitte. Zusätzlich ist zu berücksichtigen, dass einzelne Betriebsteile oder auch Teilleistungen sukzessive in Betrieb genommen werden.

Es ist ein ausführliches Inbetriebnahmeprotokoll zu erstellen. Mindestens sind folgende Angaben in das Protokoll aufzunehmen:

-  Beteiligte
-  Daten und Zeiten
-  Inbetriebnahmebedingungen
-  Ergebnisse der Inbetriebnahme
(im Fehlerfall auch Angaben zur Ursache)

Der Abschluss der Inbetriebnahme ist von der Bauleitung zu bestätigen.
Menge: 1,000 psch

**6.4 Dokumentation nach Fertigstellung**
Dokumentation nach Fertigstellung

Die Stromlauf-, Klemmenpläne usw. sind als Normalpause DIN A4 3-fach und zusätzlich 2-fach als digitale Version auszuführen. Die Erstellung der Stromlaufpläne, Klemmenpläne, Kabellisten, Aufbaulisten usw. hat mit dem ECAD-System WSCAD in der aktuellen Version zu erfolgen.

Zusätzlich ist die gesamte Dokumentation so zu strukturieren, dass diese elektronisch auf dem Webserver abgelegt und jederzeit von allen angeschlossenen Teilnehmern am Netzwerk einsehbar ist. Als Anzeigeprogramme sind Standardbrowser (MS IE, Netscape, Mozilla, Opera) und der Acrobat Reader (als Plug-In) zu verwenden.

Eine Volltextsuche in der elektronischen Dokumentation muss möglich sein.

Zur Navigation innerhalb der Struktur sind entsprechende HTML-Seiten zu erzeugen. Der strukturelle Aufbau ist mit dem Auftraggeber abzustimmen.

Zusätzlich sind alle Dokumente, Zeichnungen etc. in elektronischer Form zu übergeben.

Zulässige Formate sind:
-  MS-Word
-  MS-Excel
-  MS-Visio
-  Portable Dokument Format (PDF)
-  Zeichnungen im AutoCAD DWG-Format, aktuellste Version, ersatzweise DXF

Zeichnungen und Pläne sind in aktueller Version im DWG-Format (AutoCAD) zu liefern.

Für die Gesamtanlage, jede Unterverteilung, jeden Messschrank usw.:

-  Übersichtspläne je Schaltanlage, zusammen je 1 Plan unter Glas im Schaltanlagenraum aufgehängt
-  Stromlaufpläne
-  Klemmenpläne
-  Kabellisten
-  Messlisten überarbeitet und ergänzt
-  Infolisten überarbeitet und ergänzt
-  Aufbau- und Aufstellungszeichnungen der NS-Verteilung
-  Gerätelisten/ Ersatzteillisten mit Angabe der Typenbezeichnung, Fabrikat, Bestell-Nr. usw.
-  technische Unterlagen, Anschlusspläne, Maßbilder, Betriebs- und Wartungsanleitungen aller gelieferten Teile und Geräte in separaten Ordnern
-  Installationspläne der Gebäude
-  Lageplan der Gesamtanlage mit Eintragung und Vermaßung der Kabeltrassen und aller im Gelände eingebauten Geräte sowie der Erdungsanlagen
-  Nachweise bzw. Bescheinigungen über
-  die Durchführung der Prüfung der Schutzmaßnahmen mit Messprotokollen über die Messungen des Isolationswiderstandes, Schleifenimpedanz usw. gemäß § 22 VDE 0100 g/7.76 bzw. VDE 0100-600, DGUV-V3, 0105-100 und über die vorschriftsmäßige Elektroinstallation in explosionsgefährdeten Bereichen gemäß Elex V
-  Prüfprotokoll der Blitzschutzanlage und Prüfbuch über die Überprüfung des Potenzialausgleichs

Für das SPS-System:

-  Konfigurator
-  AWL und FUP für Steuerungs- und Kommunikationsprogramm
-  Listen der Ein-/ Ausgänge, einschließlich Zuordnungslisten für die einzelnen Antriebe und Abgänge
-  Gerätehandbücher, Bedienungsanleitungen
-  Listen aller einstellbaren Zeiten und Grenzwerte mit dem Bediengerät in tabellarischer Form mit Angabe der Einstellwerte und des Datums der Erstellung und der Änderung
Menge: 1,000 psch

*Hinweis: Stundenlohnarbeiten*
Stundenlohnarbeiten

Für Arbeiten, die nicht über Einheitspreise erfasst werden.

Stundenlohnarbeiten sind gemäß der VOB/B § 15, Ziffer 3, dem Auftraggeber vor Beginn anzuzeigen und dürfen darüber hinaus nur auf Anordnung der Bauleitung und nach Genehmigung des Auftraggebers ausgeführt werden.

Nur anerkannte Stundenlohnnachweise werden bei der späteren Abrechnung berücksichtigt. In den Einheitspreisen sind alle Kosten für die Einsatzbereitschaft auf der Baustelle, wie z. B. sämtliche Zuschläge, Lohnnebenkosten, Wegegelder, Auslösungen etc. enthalten. Kleineres Material, Hilfsmittel, Werkzeug und Gerüste sind einzukalkulieren.

**6.5 Arbeitsstunden Ingenieur**
Arbeitsstunden, durch Ingenieur abzuleisten, einschließlich aller Zuschläge, für die Arbeitszeit auf der Baustelle, auch bei gesonderter Anreise.
Menge: 10,000 h

**6.6 Arbeitsstunden Obermonteur/ Inbetriebnehmer**
Arbeitsstunden, durch Obermonteur/ Inbetriebnehmer abzuleisten, einschließlich aller Zuschläge, für die Arbeitszeit auf der Baustelle, auch bei gesonderter Anreise.
Menge: 15,000 h

**6.7 Arbeitsstunden Facharbeiter**
Arbeitsstunden, durch Facharbeiter abzuleisten
Menge: 20,000 h

**6.8 Arbeitsstunden Helfer**
Arbeitsstunden, durch Helfer abzuleisten
Menge: 20,000 h

**6.9 Verrechnungssatz Material**
Für Materiallieferungen, die nicht über Einheitspreise erfasst werden, wird auf den Einstandspreis des Auftragnehmers ein prozentualer Stoffzuschlag für Gemeinkosten, Wagnis und Gewinn in nachfolgend zu benennender Höhe hinzugerechnet.

Der Einstandspreis ist durch Vorlage des Rechnungsbeleges nachzuweisen.

An Materialkosten ist ein Einstandspreis von 10.000,- € zugrunde zu legen.

Der vorgenannte Stoffzuschlag ist kalkuliert mit

'..........................' % (vom Auftragnehmer einzusetzen).

Somit beträgt der Pauschalpreis

Euro 10.000,- x 1, '..........................' % = ..........................

'..........................'
Menge: 1,000 psch
